# Muster-Leistungsbeschreibung
Leistungsbeschreibung (GAEB 90, DA81)
Währung: EUR

## SL Floor 2170
Datum: 11.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

**00001.0001 Untergrunduntersuchung und -prüfung**
Untergrund Prüfung und Dokumentation gemäß gültigen
Regelwerken.
Einheit: m2

**00001.0002 Untergrundvorbehandlung mit geeigneten Mitteln**
Untergrundvorbehandlung mit geeigneten Mitteln zur
Erzielung eines sauberen und tragfähigen
Untergrundes, frei von haftungsmindernden
Schichten.
Einheit: m2

**00001.0003 Risse mechanisch aufweiten**
*** Bedarfsposition ohne GB
Einschneiden und Aufweiten von Rissen
entlang des Rissverlaufes mittels
Trennscheibe in einer Schnitttiefe von
mind. 2-3 cm.
Einheit: m

**00001.0004 Rissanierung mit einem 2K EP Sanierungsset**
*** Bedarfsposition ohne GB
Kraftschlüssige Rissverfüllung liefern und
herstellen nach Herstellerrichtlinien einbringen.

Eigenschaften:
Sehr schnell erhärtend
Tieftemperaturhärtend
Gute Penetrationsfähigkeit

Verbrauch:
ca. 1,1 kg/dm³  Remmers Epoxy CF 100 <6089>
evtl. ca. 1,0 kg/m²  Remmers Quarz 03/08 DF <4406>
Einheit: m

**00001.0005 Entfernen von Hohlstellen - Senkrechter Einschnitt um Fehlstellen**
*** Bedarfsposition ohne GB
Markieren von Fehl- und Hohlstellen und
durch fachgerechten Begrenzungsschnitt/Einschnitt
begrenzen.
Anschließend alle zweifelhaft
erscheindenden Teil bis zum tragfähigen
Untergrund entfernen.

Abbruchreste restfrei entfernen und fachgerecht
entsorgen.
Einheit: m2

**00001.0006 Aufmörteln mit einem 2K EP Mörtel mit Sieblinie (1:10)**
*** Bedarfsposition ohne GB
Kunstharzgebundener Mörtel bestehend aus einem
2-K EP-Bindemittel und Quarzsandsieblinie im
Mischungsverhältnis bis 1:10 GT.

Farbton: transparent

Produktkenndaten -
Im Anlieferungszustand:
Komponente A, Komponente B. Mischung,
Viskosität (25 °C): 870 mPa s, 200 mPa s, 600 mPa s,
Dichte (20 °C) 1,12 g/cm³, 1,03 g/cm³, 1,10 g/cm³,

Im ausreagierten Zustand:
Druckfestigkeit ca. 40 N/mm² *
Biegezugfestigkeit ca. 10 N/mm² *
* Epoxidharzmörtel 1 : 10 mit Normsand

Schadstellentiefe:  bis 50 mm
Schadstellengröße: beliebig

In den Einheitspreis ist das Liefern und
Herstellen der 2-K EP-Haftbrücke mit
einzukalkulieren.

Verbrauch:
Verbrauch für die Grundierung:
mind. 0,30 kg/m²  Epoxy ST 100 <1160>
Verbrauch für den Mörtel je mm Schichtdicke:
mind. 0,20 kg/m²  Epoxy ST 100 <1160>
ca. 2,00 kg/(m²+mm)  Selectmix 0/10 <6750>
Einheit: m2

**00001.0007 Systemgrundierung mit einer 1K Kunstharzdispersion für Remmers Baseplan**
Liefern und Herstellen einer/eines
Grundierung/Haftvoranstriches des
vorbereiteten Untergrundes mit einer wässrigen
Dispersion für Flächen unter zementösen
Bodenausgleichmassen.

Gew. Produkt:
Remmers Primer Hydro LC <6359>

Farbton: bläulich transparent

Anwendungsbereiche:
- Innen
- Grundierung auf nicht saugenden Untergründen, wie z.
B. alte Keramikbeläge
- Grundierung von mineralischen Untergründen auf Gips-
oder Zementbasis, wie Anhydritestriche oder hoch
verdichtete Zementestriche u. Betonuntergründe

Verbrauch:
Ca. 50-100 ml/m² Remmers Primer Hydro LC <6359>
(Verbrauch je nach Untergrund - Genauen Bedarf an einer
ausreichend großen Probefläche ermitteln.)
Einheit: m2

**00001.0008 Egalisierung mit Bodenausgleichmasse (innen)**
Liefern und herstellen einer flächigen
Bodenausgleichsmasse für innen mit einem
mineralischen Mörtel.

gewähltes Produkt:
Remmers Baseplan

Produktkenndaten:
Ausbreitmaß:  Ca. 150 mm gem. DIN EN 12706
Belastung:  Begehbar nach ca. 3 h
  Voll belastbar nach ca. 28 d
Belegreife :  Belegbar mit Fliesen und Platten,
  diffusionsfähige
Versiegelungen: ca. 4 h
  Belegbar mit dampfdichten
Belägen -
  ca. 24 h bei 3 mm Schichtdicke
  Belegbar mit Parkett: ca. 48 h
bei 3 mm Schichtd.
  Sonst pro 10 mm 1 Woche
Biegezugfestigkeit:  Nach 24 h: ca. 4 N/mm²
  Nach 7 Tagen: ca. 5
N/mm²
  Nach 28 Tagen: > 7
N/mm²
  gemäß DIN EN 196
Druckfestigkeit:  Nach 24 h: Ca. 20 N/mm²
  Nach 7 Tagen: Ca. 25
N/mm²
  Nach 28 Tagen: > 30
N/mm²
  gemäß DIN EN 196
Festmörtelrohdichte:  Nach 28 Tagen: Ca. 2,0 kg/dm³
Haftzugfestigkeit :  > 1,5 N/mm²

Zementestrich für die Anwendung in Innenräumen
EN 13813: CT ? C30 ? F7
Brandverhalten: A2fl-s1

Verbrauch:
Verbrauch je mm Schichtstärke:

Ca. 1,6 kg/m² Remmers Baseplan <6358>
Einheit: m2

**00001.0009 Grundierung mit einem wässrigen, pigm. 2K EP- Bindemittel (BAM)**
Liefern und Herstellen einer Grundierung des
vorbereiteten Untergrundes mit einem wässrigen,
lösemittelfreien, pigmentierten 2-K EP-Bindemittel.
Gffs. dem Bindemittel 10 % Wasser zugeben.

gewähltes Produkt oder gleichwertig:
Remmers Epoxy BS 2000

Farbton: nach Wahl des AG

Produktkenndaten -
Im Anlieferungszustand:
Komponente A, Komponente B, Mischung,
Viskosität (25 °C): 2000 mPa s, 200 mPa s, 800 mPa s,
Dichte (20 °C): 1,5 g/cm³, 1,1 g/cm³, 1,4 g/cm³,

Im ausreagierten Zustand:
Festkörpergehalt 55 M-%

Die genannten Werte stellen typische
Produkteigenschaften dar und sind nicht als
verbindliche
Produktspezifikationen zu verstehen.

Verbrauch:
mind. 0,15 kg/m² Remmers Epoxy BS 2000 <6001-6010> (je
nach Saugfähigkeit/Porosität des Untergrundes)
zzgl. bis zu 10% Wasser
Einheit: m2
